# Schwarzburg Barrierefreiheit Besucherservice
Angebotsaufforderung (GAEB DA XML 3.2, DA83)
Projekt: SCHW_2.BA
Währung: EUR
Bieterkommentare zugelassen: ja
Auftraggeber: Stiftung Thüringer Schlösser und Gärten,, 07407
Erstellt mit: ASBwin 27.0.0.0, Position 27.0.0.8, 09.02.2026

## Los 15: Tischlerarbeiten Einbaumöbel BAU 027
Datum: 09.02.2026

*Hinweis: Allgemeine Vorbemerkungen*
Das Schloss Schwarzburg befindet sich im Eigentum der Stiftung Thüringer Schlösser und Gärten. Als bedeutendes Einzeldenkmal wird die Schlossanlage ganzjährig von Touristen besucht. Das Schlossensemble gliedert sich in mehrere Baukörper.

Das Hauptgebäude des Schlosses steht größtenteils seit über 80 Jahren leer. In einem Teilbereich fand 2020 eine erste Ausbaustufe statt. Dabei wurden Räume im 1. und 2. Obergeschoss statisch gesichert und nutzbar gemacht.
Als Komplettierung sollen in einem zweiten Bauabschnitt Maßnahmen zur Barrierefreiheit und ein Besucherservice geschaffen werden.

Der Baukörper hat Außenabmessungen von ca. 77 m x 13 m. Die Firsthöhe beträgt ca. 24 m. Der Bau wird ergänzt vom ehemaligen Kapellenbau, von welchem nur noch ein Turmtorso steht.

Das Gebäude ist 5-geschossig, alle Höhenangaben ca. von OK Gelände Innenhof:
Kellergeschoss = ca.  4,05 m/ - 3,77 m
Erdgeschoss = ca. + 0,0/0,14 m
Erstes Obergeschoss = ca. +5,00 m
Zweites Obergeschoss (Beletage) = ca. +10,20 m
Dachgeschoss = ca. 15,80 m

Die Zufahrt zum Schlossgelände erfolgt über eine Durchfahrt von Norden. Hinter der Durchfahrt steigt das Gelände unmittelbar an (siehe Schnitt Zufahrt)
Die Durchfahrt hat folgende Abmessungen

Breite bis 3,25 m (Engstelle im Bereich Torhaus)
Höhe bis 3,65 m
Steigung in der Durchfahrt ca. 5,5 %
Steigung hinter der Durchfahrt ca. 13 %

Die Durchfahrt ist zugleich ein fußläufiger Zugang für die Besucher und die Zufahrt für die Rettungsfahrzeuge.

Für die Bauzeit werden Flächen für eine zentrale Baustelleneinrichtung für alle Gewerke vorgesehen (siehe Lageplan mit BE). Diese ist als Andienung der Baustelle zu nutzen. Hier werden das Baustellen-WC, Lagerflächen sowie Aufstellflächen für Hebezeuge sowie Schuttcontainer vorgesehen.
Die Zufahrt für die Feuerwehr muss zu allen Zeiten gewährleistet sein, das gilt auch für die Durchfahrt durch die Flächen der Baustelleneinrichtung. Diese Flächen sind im Plan gekennzeichnet und dürfen nicht durch Lagerung von Material o.ä. eingeschränkt werden.

Lage und Erschließung:
Schloss Schwarzburg liegt auf einem Bergrücken (ca. 350 m ü. NN) oberhalb der südthüringischen Gemeinde Schwarzburg in landschaftlich und topografisch markanter Position ca. 15 km südwestlich von Rudolstadt. Die dreiseitig zum Tal der Schwarza abfallenden und intensiv bewaldeten Berghänge umschließen den langgestreckten Schlosskomplex.
Die Straßenführung zur Schlossanlage verläuft durch das Schwarzatal. Das Schwarzatal ist ein tief eingeschnittenes, ca. 53 km langes Kerbtal am Nordrand des Thüringer Schiefergebirges. Es gehört in seiner Gesamtheit zum Naturpark „Thüringer Wald".
Schwarzburg ist über die Landesstraßen L 1113 (Unterköditz-Schwarzburg), L 1112 (Schalkau-Bad Blankenburg) in das Straßenhauptnetz eingebunden. Die Entfernung zur Bundesstraße B 88 (Unterköditz) beträgt ca. 6 km, nach Bad Blankenburg sind es 11 km und nach Rudolstadt ca. 15 km. Die Universitätsstadt Ilmenau und damit auch der Anschluss an die Bundesautobahn A 71 befinden sich in einer Entfernung von ca. 25 km.
Die verkehrliche Erschließung des Schlosses erfolgt ausschließlich über die Schlossstraße. Sie zweigt am Friedrich-Ebert-Platz (ca. 500 m nordwestlich des barocken Hauptgebäudes) von den Landesstraßen L 1112 und L 1113 ab und führt als Sackgasse bis in den Schlosskomplex.

Geschichte und Bausubstanz:
1123 erstmals urkundlich erwähnt, war die Schwarzburg spätestens seit dem 12. Jahrhundert Stammsitz des gleichnamigen Adelsgeschlechts, das sich in der Folgezeit zu einem der mächtigsten in Thüringen entwickelte.
Die Schlossanlage wurde Im 17. und 18. Jahrhundert mehrfach umgebaut. Sie diente bis 1918 als Nebenresidenz der Fürsten zu Schwarzburg-Rudolstadt.
1940-42 wurden wesentliche Teile des Schlosses zwecks Umbau zum Reichsgästehaus abgebrochen. Diese Baumaßnahme wurde aufgrund des fortschreitenden Krieges im Jahr 1942 eingestellt. Als Notsicherungsmaßnahmen bis September 1942 erfolgte die Wiedereinmauerung des freistehenden Kirchturms, die Turmunterfahrung mit einer Stahlbetonplatte sowie die Herstellung der Decke über dem Erdgeschoss im nördlichen Teil des Hauptgebäudes. Notdürftig gesichert verblieb das Schloss über Jahrzehnte als Bauruine.

Allgemeine Hinweise zur Bauausführung:
Alle Arbeiten am Einzeldenkmal Schloss Schwarzburg sind mit größter Sorgfalt, Vorsicht und größtmöglicher Schonung der Originalsubstanz durchzuführen. Beschädigungen der Originalsubstanz sind auszuschließen.

Der Auftragnehmer hat darauf zu achten, dass während der Durchführung sämtlicher Arbeiten der Besucherverkehr auf der Anlage unbeeinträchtigt bleibt. Sämtliche Ausführungszeiten und Ausführungsbereiche sind dem AG vorab durch den AN anzumelden, um eine Ausführung bei laufendem Betrieb sicherstellen zu können. Es besteht die Möglichkeit, dass aufgrund von Veranstaltungen des AG Ausführungstermine angepasst werden müssen.

Es ist vorgesehen, die bereits nutzbaren Bereiche des Schlosses im 1. und 2. Obergeschoss von Mai bis September während der Baumaßnahmen in Nutzung zu halten. Diese Bereiche liegen außerhalb des Berabeitungsbereiches, ausgenommen das Treppenhaus. Dies bedeutet erhöhte Anforderungen an Ordnung, Sauberkeit und Sicherheit auf der Baustelle insbesondere in den Zugangsbereichen.
Aufwendungen für die dafür notwendige Beräumung von Zugangswegen von Material oder Verpackungen werden nicht separat vergütet sondern sind in die Einheitspreise einzukalkulieren.

Insgesamt sind Ordnung und Sauberkeit auf der Baustelle sehr wichtig und werden durch die Bauleitung engmaschig kontrolliert. Sämtliche Fahrten sowie Lieferungen, Ver- und Entsorgungen sind in enger Abstimmung mit dem AG zu planen und durchzuführen.

Das Betreiben von Musikanlagen ist im gesamten Objekt nicht gestattet! Das Rauchen im Gebäude ist mit Androhung des Baustellenverweises nicht gestattet.

Aus Gründen des Brandschutzes ist jede Art von Schweißen, Trennen von Metall, das mit Funkenflug und Hitze verbunden ist, grundsätzlich verboten. Gleiches gilt für Arbeiten, die mit Erschütterungen verbunden sind. Für Bereiche, in denen Schweißarbeiten nicht auszuschließen sind, sind zusätzliche Sicherheitsvorkehrungen (Brandwache o.ä.) zu treffen. diese Arbeiten zählen als Nebenleistung und werden nicht gesondert vergütet.

Sämtliche Arbeiten müssen unter größtmöglicher Staubvermeidung ausgeführt werden. Die Maßnahmen dafür sind mit der Bauleitung abzustimmen. Unnötiger Wassereintrag in die historische Bausubstanz ist zu vermeiden!

Schließzeiten/ Zugänglichkeit:
Vor Arbeitsbeginn (i.d.R. 1 Woche vorab) sind dem Auftraggeber die Anzahl der eingesetzten Arbeiter des Auftragnehmers sowie deren Namen und Telefonnummern und die Kennzeichen von Liefer- und Montagefahrzeugen zu übermitteln.

Ansprechpartner innerhalb der Stiftung Thüringer Schlösser und Gärten:

Stiftung Thüringer Schlösser und Gärten
Schloss Heidecksburg
D-07744 Rudolstadt

Frau Niklas,
Tel. 03672 / 44 71 42
email:
vergabestelle-bau@thueringerschloesser.de

Fotografieren:
Fotografieren ist ausschließlich im Baustellenbereich zu Dokumentationszwecken im Rahmen der beauftragten Maßnahmen gestattet. Bilder die während der Bauarbeiten an Stiftungsobjekten für die Baudoku o.ä. gemacht werden können von den beteiligten Firmen als Referenz genutzt werden können. Erforderlich ist der Vermerk im Bildnachweis, dass die Stiftung Thüringer Schlösser und Gärten Eigentümer ist und der korrekte Name des Objektes.

Werbemaßnahmen:
Auf der gesamten Baustelle sind keine eigenständigen Werbemaßnahmen des AN zulässig. Es wird ein zentrales Bauschild errichtet, auf welchem der AN mit Firmenname erwähnt wird. Hierfür wird eine einmalige Gebühr von 30 EUR netto erhoben.

Vegetationsflächen im Umfeld des Gebäudes:
Im direkten Umfeld des Schlosses gibt es verschiedene angelegte Grünflächen. Diese dürfen durch die Baumaßnahme nicht beeinträchtigt werden.

Restauratorische und Archäologische Begleitmaßnahmen müssen in die Abläufe integriert werden und können zu Arbeitsunterbrechungen führen, welche nicht separat vergütet werden.

*Hinweis: Spezifische Vorbemerkungen Tischler-Holzbau*
Diese Vorbemerkungen sind zusätzliche Vertragsbedingungen.
Sie sind als solche Bestandteil der Leistungsbeschreibung und werden wesentlicher Vertragsbestandteil. Die nachfolgenden Leistungsdefinitionen  bestimmen die vertraglich geschuldete Leistung des AN.

Allgemeine Festlegungen

Sofern in den Leistungspositionen die Vorgänge "Herstellen", "Liefern",  "Versetzen" nicht gesondert beschrieben sind, gelten diese Vorgänge unter Zugrundelegung der allgemein anerkannten Regeln der Baukunst und Technik, der gesetzlichen und behördlichen Bestimmungen und  Ausführungsbestimmungen nach den DIN-Normen der VOB, Teil C, als beschrieben.

DIN-Vorschriften:
Für die Toleranzen gelten DIN 18201; DIN 18202 und DIN 18203.
Werden bautechnische Regeln aufgeführt, so gilt grundsätzlich die zum Zeitpunkt der Abnahme in Kraft befindliche Vorschrift, sofern diese keinen eigenen späteren Gültigkeitsvermerk trägt. Der sachliche Geltungsbereich ergibt sich ebenso wie die technische Ausführung aus:

DIN 68800 Holzschutz
DIN 18334 | 2016-09 VOB Vergabe- und Vertragsordnung für Bauleistungen - Teil C: Allgemeine Technische Vertragsbedingungen für Bauleistungen (ATV) - Zimmer- und Holzbauarbeiten
DIN EN 335
Dauerhaftigkeit von Holz und Holzprodukten – Gebrauchsklassen: Definitionen, Anwendung bei Vollholz und Holzprodukten
Ausgabedatum: 2013-06
DIN EN 336
Bauholz für tragende Zwecke – Maße, zulässige Abweichungen
Ausgabedatum: 2013-12
DIN EN 338
Bauholz für tragende Zwecke – Festigkeitsklassen
Ausgabedatum: 07-2016
DIN EN 384
Bauholz für tragende Zwecke – Bestimmung charakteristischer Werte für mechanische Eigenschaften und Rohdichte
Ausgabedatum: 2022-08
DIN EN 350
Dauerhaftigkeit von Holz und Holzprodukten – Prüfung und Klassifizierung der Dauerhaftigkeit von Holz und Holzprodukten gegen biologischen Angriff
Ausgabedatum: 2016-12
DIN EN 351-1
Dauerhaftigkeit von Holz und Holzprodukten – Mit Holzschutzmitteln behandeltes Vollholz – Teil 1: Klassifizierung der Schutzmitteleindringung und -aufnahme
Ausgabedatum: 2007-10
DIN EN 789
Holzbauwerke – Prüfverfahren – Bestimmung der mechanischen Eigenschaften von Holzwerkstoffen
Ausgabedatum: 2005-01
DIN EN 912
Holzverbindungsmittel – Spezifikationen für Dübel besonderer Bauart für Holz
Ausgabedatum: 2011-09
DIN EN 942
Holz in Tischlerarbeiten – Allgemeine Anforderungen
Ausgabedatum: 2007-06
DIN EN 975-1
Schnittholz – Sortierung nach dem Aussehen von Laubholz – Teil 1: Eiche und Buche
Ausgabedatum: 2011-08
DIN EN 1156
Holzwerkstoffe – Bestimmung von Zeitstandfestigkeit und Kriechzahl
Ausgabedatum: 2013-10
DIN EN 1611-1
Schnittholz – Sortierung nach dem Aussehen von Nadelholz – Teil 1: Europäische Fichten, Tannen, Kiefern, Douglasie und Lärchen (enthält Änderung 1:2002)
Ausgabedatum: 2002-11
DIN EN 14592 (Norm-Entwurf)
Holzbauwerke – Stiftförmige Verbindungsmittel – Anforderungen; Deutsche und Englische Fassung Ausgabedatum: 2017-07
DIN EN 15497
Keilgezinktes Vollholz für tragende Zwecke – Leistungsanforderungen und Mindestanforderungen an die Herstellung
Ausgabedatum: 2014-07
DIN 20000-5
Anwendung von Bauprodukten in Bauwerken – Teil 5: Nach Festigkeit sortiertes Bauholz für tragende Zwecke mit rechteckigem Querschnitt
Ausgabedatum: 2016-06
DIN 68364
Kennwerte von Holzarten – Rohdichte, Elastizitätsmodul und Festigkeiten
Ausgabedatum: 05-2013

DIN 18299 Allgemeine Regelungen für Bauarbeiten alle Art

Für die Behandlung von Oberflächen sind zu beachten:
DIN 68800 Holzschutz im Hochbau

Für die Ausführung der Arbeiten gelten:
DIN EN 12524  Wasserdampfdurchlässigkeit

Soweit in der Ausschreibung und dem LV nichts anderes vorgesehen ist, gilt in Ergänzung der DIN- Vorschriften:
- Werden Arbeitsgerüste bauseitig gestellt, gilt ein evtl. erforderlicher Umbau oder eine Erweiterung nur zu Zwecken des Arbeitsschutzes als Nebenleistung, sofern die Gerüste im Übrigen der DIN 4420 entsprechen.

Verunreinigungen von Bauteilen, welche an die zu bearbeitenden Bereiche  angrenzen, sind auszuschließen und nach Erfordernis durch Maßnahmen zum Schutz angrenzender Bauteile abzuwehren. Sämtliche Aufwendungen zur Beseitigung dieser Verunreinigungen sowie eventueller Folgeschäden gehen zu Lasten der ausführenden Firma.

Aussteifende, abstützende und alle sonstigen Nebenleistungen, welche sich bei den Arbeiten erforderlich machen, werden nicht gesondert vergütet. Schäden, welche ursächlich durch diese Arbeiten ausgelöst werden, gehen zu Lasten des AN.

In die Einheitspreise sind alle Aufwendungen für Geräte, Hilfsstoffe und die Entsorgung aller auszubauenden und/oder abzubrechenden Materialien einzukalkulieren. Gesonderte Kipp- und Schüttgebühren werden nicht anerkannt.

*Hinweis: Beschreibung der auszuführenden Arbeiten*
Das nachfolgende Leistungsverzeichnis beschreibt Leistungen in einem Teilbereich von Schloss Schwarzburg. Die Maßnahmen dienen der Nutzbarmachung von zusätzlichen Flächen im Erdgeschoss.
Die verwendeten Materialien und Technologien sind präzise an den Bestand anzupassen. Vom AN sind vor Beginn der Arbeiten eine Volldeklaration aller verwendeten Materialien und Baustoffe sowie Angaben zu Materiallieferanten vorzulegen.

Die Arbeiten umfassen im Wesentlichen:
- Herstellung Teeküche Catering
- Herstellung rückseitige Möblierung hinter Tresen
- Herstellung Sitzbänke und Wandverkleidung

*Hinweis: Brandschutz*
Bei brandschutztechnischen Anforderungen an Bauteile sind die amtlichen Nachweise (Prüfzeugnis oder Prüfbescheid oder allgemeine bauaufsichtliche Zulassung) vor dem Einbau der Bauleitung zu übergeben, bzw. auf der Baustelle vorzuhalten. Es ist selbständig zu prüfen, ob die vom Hersteller geforderten Einbaubedingungen bzw. Bauteilanschlüsse laut Zulassung vorliegen.

Bei Anschlussbedingungen aus nicht genormten Stoffen und Bauteilen ist vor dem Einbau des Bauteils die Zustimmung des Herstellers einzuholen (Nichtwesentliche Abweichung). Hierüber ist die Bauleitung in Kenntnis zu setzen.

*Hinweis: ZTV - Zusätzliche Technische Vertragsbedingungen*
Allgemeine Hinweise / Losspezifische Baubeschreibung

Diese Vorbemerkungen sind ZUSÄTZLICHE TECHNISCHE VERTRAGSBEDINGUNGEN - ZTV.

Bei Widersprüchen zu den ZTV gelten vorrangig die Angaben im Leistungsverzeichnis. Einwände oder Bedenken gegen das vorliegende Leistungsverzeichnis oder einzelne Positionen in technischer Hinsicht sind vom Auftragnehmer vor Abgabe seines Angebotes in schriftlicher Form vorzubringen und zu begründen.

Falls bei Produktangaben ein Leitfabrikat angegeben wird, kann vom Anbieter ein gleichwertiges anderes Produkt eingetragen werden, sofern es die gleichen geforderten Eigenschaften aufweist. Fehlt die Eintragung des Fabrikats oder Herstellers, so gilt das Leitfabrikat im Angebot.

*Hinweis: Übergebene Zeichnungen und Unterlagen*
Folgende Unterlagen sind dem Leistungsverzeichnis beigefügt:

1. Formblätter:
211, 212, 213, 214, 221, 222, 233, 234, 241, 244, 124
Eigenerklärung zum ThürVgG
Hinweisblatt Informationspflicht der Vergabestelle
Vertragsbedingungen+ Auflagen STSG
Formular Referenzabfrage

2. Verdingungsunterlagen:
Leistungsverzeichnis .pdf,
Leistungsverzeichnis .x83

3. Pläne
siehe Planliste

*Hinweis: Verwendete Einheiten*
In diesem Leistungsverzeichnis verwendete Einheiten:

cm  Zentimeter
cm2  Quadratzentimeter
d  Tag
h  Stunde
Jr  Jahr
kg  Kilogramm
km  Kilometer
km2  Quadratkilometer
kwh  Kilowattstunde
l  Liter
m  Meter
m2  Quadratmeter
m3  Kubikmeter
Mt  Monat
psch  Pauschal
St  Stück
t  Tonne
Wo  Wochen
md  m x Tag
mMt  m x Monat
mWo  m x Woche
m2d  m2 x Tag
m2Mt  m2 x Monat
m2Wo  m2 x Woche
m3d  m3 x Tag
m3Mt  m3 x Monat
m3Wo  m3 x Woche
Sth  Stück x Stunde
Std  Stück x Tag
StMt  Stück x Monat
StWo Stück x Woche
St/M  Stück pro Monat
St/J  Stück pro Jahr

*Hinweis: Objektbesichtigung vor Angebotsabgabe*
Vor Angebotsabgabe wird aufgrund der besonderen örtlichen Bedingungen innerhalb eines Einzeldenkmals eine Vorortbegehung zu Informationszwecken, zu Besonderheiten der Baustelle, zu Lagerplätzen und Zufahrtsmöglichkeiten empfohlen. Die beschränkten Zugänglichkeiten stellen relevante, kostenbeeinflussende Gegebenheiten dar.
Eine Besichtigung der Liegenschaft  z.B. zur Einschätzung von Material-/ Gerätetransporten ist durchgehend möglich. Eine Besichtigung des Schlosses ist nur nach vorheriger Anmeldung bei der Stiftung Thüringer Schlösser und Gärten möglich.

Ansprechpartner für örtliche Begehungen / Besichtigungen:

Stiftung Thüringer Schlösser und Gärten
Schloss Heidecksburg
D-07744 Rudolstadt

email:
stiftung@thueringerschloesser.de

*Hinweis: Ausführungshinweise, Qualifikation, Haftung, Belange Denkmalschutz*
Das Schloss Schwarzburg  in allen seinen Gebäudeteilen sowie Außenanlagen ist denkmalgeschützt. Es wird daher vorausgesetzt, dass der Auftragnehmer entsprechende Erfahrungen im Umgang mit denkmalgeschützten Objekten vergleichbaren Umfangs vorweisen kann und alle Arbeiten mit entsprechendem Qualitätsanspruch von qualifizierten und geprüften Kräften ausgeführt werden. Die Originalsubstanz des Objektes ist in jedem Fall mit größter Sorgfalt zu behandeln.

Arbeiten an denkmalgeschützten Bauteilen

Da es die besondere Eigenart der Baumaßnahme erfordert, kommen im Sinne des § 14, ThDSchG für die Ausführung nur fachlich geeignete Firmen und Personen in Betracht, die sich für die Ausführung der Maßnahmen nachweislich qualifiziert haben und gewerkespezifische Erfahrungen und vertiefte Kenntnisse im Umgang mit denkmalgeschützten Gebäuden haben.
Der Auftragnehmer versichert:
- nur qualifiziertes Personal einzusetzen
- Kenntnis über die speziellen Vorschriften und einschlägigen DIN-Normen, EN-DIN Normen zu besitzen und über ausreichende Erfahrung zu verfügen.

Die für die Arbeiten erforderlichen  fundierten denkmalpflegerischen Erfahrungen an vergleichbaren Objekten müssen zwingend als Eignungskriterium nachgewiesen werden. Hierfür ist das beigefügte Formblatt zu verwenden. Insbesondere werden abgefragt:
- Arbeiten an historisch wertvollen zu schützenden Bauteilen
- vergleichbare bauliche Leistungen in historische Bausubstanz unter beengten Verhältnissen
- Nachweis der Mitarbeiter, welche die Referenzen ausgeführt haben durch Name und Ausbildung sowie Zuweisung der Referenz

Alle Leistungen sind nur von Fachpersonal mit nachgewiesener Fachkunde und Erfahrungen in der Ausführung an vergleichbarer denkmalgeschützter Bausubstanz auszuführen. Die Leistungen sind mit eigenem Personal auszuführen. Die Fachkunde der Bieter sollte nach folgenden Kriterien geprüft werden:

- Angaben hinsichtlich Fachkunde, Leistungsfähigkeit und Zuverlässigkeit
- nach Art und Umfang vergleichbar ausgeführter Leistungen in den letzten 7 Jahren (Angabe mindestens 3 Referenzobjekte)
- Nachweise von Zertifikaten und Qualifikationen für das eingesetzte Personal
- besondere denkmalrelevante Qualifikationen oder Erfahrungen im ausgeschriebenen Handwerk
- personenbezogene Referenzen, Weiterbildungsnachweise, insbesondere zu traditionellen Handwerkstechniken.

Für den Zeitraum der Ausführung wird als Verantwortlicher vom Auftragnehmer benannt. Dieser Verantwortliche ist Ansprechpartner des Auftragnehmers für notwendige Abstimmungen mit dem Architekten/Auftraggeber. Er muss während der gesamten Dauer der Arbeiten vor Ort/auf der Baustelle per Handy erreichbar sein. Spätestens zum Technisschen Klärungsgespräch vor Auftragserteilung muss der Name und die Qualifikation des Verantwortlichen benannt werden.

Der Auftragnehmer verpflichtet sich, zur Aufsicht aller Arbeiten ständig die gleiche Fachkraft an der Baustelle zu beschäftigen. Ein Wechsel der Aufsichts- Fachkraft darf vom Auftragnehmer nur nach vorheriger Verständigung der Bauleitung und des AG und dem Einverständnis desselben vorgenommen werden.
Der Auftraggeber ist berechtigt, einen Wechsel der Aufsichtsperson zu verlangen, wenn Anweisungen von Seiten des Auftraggebers nicht umgesetzt werden oder Zweifel an der fachlichen Tauglichkeit dieser bestehen, dies jedoch nur nach Absprache aller Beteiligten.
Der Auftragnehmer übernimmt die volle Verantwortung für die ihm übertragenen Arbeiten und für die Güte seiner Werkstoffe.

*Hinweis: Preise*
Der Auftragnehmer bestätigt, dass die aufgeführten Einheitspreise vollständig sind, d.h. die Lohnstundensätze unter Beachtung der preislichen Vorschriften der üblichen Berechnungsmerkmale ermittelt wurden, Materialpreise und Beschaffungskosten enthalten sind sowie Maschinenkosten in Anlehnung an die gültige Baugeräteliste (BGL) erfolgten.
Sämtliche Preise sind Nettopreise in Euro. Die Mehrwertsteuer wird gesondert aufgeführt. Die angebotenen Einheitspreise verstehen sich inklusive aller notwendigen Leistungen und Nebenleistungen
Die Preise verstehen sich, wenn nichts anderes vermerkt ist, für die komplette Arbeit, einschließlich Lieferung sämtlicher erforderlicher Materialien sowie der für die Leistung erforderlichen Baustelleneinrichtung.
Mit den Preisen werden alle Leistungen abgegolten, die nach der Leistungsbeschreibung, den Zusätzlichen Technischen Vertragsbedingungen und der gewerblichen Verkehrssitte zur vertraglichen Leistung gehören.
Alle erforderlichen Geräte, Maschinen, Hilfsmittel sowie Materialien, nicht aufgeführte Kleinteile usw. sind in den Angebotspreisen enthalten.
Nach der gewerblichen Verkehrssitte sind u.a. folgende Leistungen abgegolten:
- Lieferung der einzubauenden Stoffe und Hilfsstoffe, einschl. aller Lade- und
  Transportleistungen;
- Vorhaltung und Unterhaltung von Maschinen, Geräten und der nicht körperlich in
  das Bauwerk eingehenden Stoffe;
- Einbau der gelieferten o. bauseits bereitgestellten Stoffe.
Mit den Lohnstundensätzen sind u.a. abgegolten:
- Erschwerniszulagen
- Tariflohn
- Zuschläge für vom Auftragnehmer zu vertretende Überstunden, Nacht-, Sonn- und
  Feiertagsarbeit
- Entgelt für übliche Wegezeiten
- Lohnnebenkosten (z. B. Auslösung, Fahrgeld, Personaltransportkosten,
  Verpflegungszuschuss, Übernachtungskosten)
- Aufsichtspersonal, sofern nicht gesondert auszuweisen
- Sozialaufwand (Arbeitgeberanteil)
- Gemeinkosten der Baustelle
- allgemeine Geschäftskosten
- vermögensbildende Maßnahmen
- Vorhaltekosten für Werkzeug und Kleingeräte
- Wagnis und Gewinn
Für geleistete Überstunden, Nacht-, Feiertags- und Sonntagsarbeit werden Zuschläge, die der Auftragnehmer seinen Mitarbeitern zu zahlen hat, nur ersetzt, wenn die Leistungen zur Verkürzung des Fertigstellungstermins vom Bauherrn bzw. dessen Beauftragtem (Bauleitung) angeordnet und schriftlich bestätigt werden. Müssen sie zur Einhaltung der vereinbarten Fertigstellungstermine geleistet werden, erfolgt keine Vergütung.
Stundenverrechnungssätze für Baumaschinen, Geräte und Fahrzeuge enthalten sämtliche Aufwendungen, wie
- Kosten für Bedienungspersonal
- Kosten für Verbrauch von Betriebsstoffen und Energie
- Vorhaltung
- Reparaturkosten
Der Verrechnungssatz gilt für das auf der Baustelle befindliche Objekt vom Zeitpunkt des Einsatzes einschl. technologisch bedingter Wartezeiten und notwendiger ständiger Besetzung mit Bedienungspersonal.
Der Auftragnehmer bestätigt, dass die aufgeführten Lohnstundensätze unter Beachtung der preisrechtlichen Vorschriften ermittelt worden sind und die üblichen Berechnungsmerkmale vollständig beinhalten.
Nebenleistungen werden nicht gesondert vergütet und gehören ohne Erwähnung zur vertraglichen Leistung. Im Zweifel gelten zur Abgrenzung von Neben- und Besonderen Leistungen die ATV DIN 18299 ff. (VOB/C).
In die Preise sind grundsätzlich einzubeziehen:
alle Aufwendungen und Kosten, die sich aus der Einhaltung der allgemein für Bauarbeiten sowie für das Gewerk geltenden Unfallverhütungsvorschriften ergeben, soweit sie keine besonderen Leistungen darstellen.
Der Wortlaut des vom Auftraggeber übergebenen Leistungsverzeichnisses ist verbindlich. Das gilt auch dann, wenn der Auftragnehmer selbst nichtbestätigte Nebenangebote abgibt oder Kurzfassungen verwendet sowie für Eventual- oder Alternativpositionen.
Der Einheitspreis des Angebotes ist maßgebend. Das gilt auch dann, wenn das Produkt aus Menge und Einheitspreis fehlerhaft ist (z.B. aufgrund von Rechen- oder Eingabefehler).
Der Auftragnehmer hat die Vereinbarung von Preisen für nicht im Vertrag vorgesehene Leistungen vor der Ausführung anzubieten; versäumt er dies, setzt der Auftraggeber marktübliche Preise nach billigem Ermessen ein, falls es sich um noch nicht beschriebene Leistungen handelt. Sämtliche Leistungen dürfen erst nach Freigabe durch die Bauleitung ausgeführt werden.
Die angebotenen EP sind auf die Dauer der Bauzeit festgeschrieben und erhöhen sich nicht. Etwaige Lohn- und Materialpreisänderungen, sowie etwaige Erhöhungen der gesetzlichen Mehrwertsteuer haben auf die Höhe der Einheitspreise keinen Einfluss und sind mit den EP abgegolten.
Der Auftragnehmer übernimmt die Verpflichtung der Vollständigkeit der angebotenen Leistungen. Leistungen und Nebenleistungen die sich zwangsläufig ergeben, sind im LV berücksichtigt. Nebenleistungen sind vom Auftragnehmer auch dann einzukalkulieren, wenn sie im LV nicht ausdrücklich erwähnt werden.
Die zum Nachweis ausgeschriebenen Arbeitsstunden sind als Höchstsatz zu verstehen und werden nur nach vorheriger Freigabe durch den Bauherrn freigegeben.
Bei Stundenlohnarbeiten müssen die Nachweise enthalten
- Art der ausgeführten Leistung
- Ort und Datum sowie die Dauer der Arbeiten (mit Uhrzeitangabe)
- Anzahl der eingesetzten Arbeitskräfte (Name, Qualifikation)
- Materialverbrauch
- bei Maschinen- und Kfz-Einsatz Angaben zum Typ

*Hinweis: Freistellungserklärung*
Die Freistellungsbescheinigung für die Bauabzugssteuer ist bei Vertragsbeginn vorzulegen und wird Bestandteil des VOB-Vertrages.
Weiterhin soll jeder Rechnung eine Kopie der für die Auftragszeit geltenden Freistellungsbescheinigung beigefügt werden. Sollte diese im Auftragszeitraum ablaufen, muss der Auftragnehmer eine neue gültige Erklärung beifügen.

*Hinweis: Bautagebuch*
Der Auftragnehmer führt ein Bautagebuch, in dem auch die Arbeitszeiten der Nachunternehmer, der Personal-, Geräte- und Materialeinsatz hervorgehen, ebenso Arbeits- und Witterungsbedingungen aufgeführt sind.
Es muss auf Verlangen jederzeit vorgelegt werden können.
Das Bautagebuch ist der Bauleitung unaufgefordert wöchentlich in Kopie zu übergeben. Rechnungslegung ist nur unter Beifügung der Bautagebuchblätter möglich, auf welche sich der Rechnungszeitraum bezieht.
Die Aufwendungen zur Führung des Baustellentagebuches sind in die Einheitspreise des Angebotes einzukalkulieren.

*Hinweis: Schadens- und Unfallverhütung, Versicherung*
Der Auftragnehmer hat für seine Leistungen alle Sicherheitsvorkehrungen zu treffen, um Personal- und Sachschäden abzuwenden. Die Einhaltung der Unfallverhütungsvorschriften der Berufsgenossenschaften und die Bestimmungen des Arbeitsschutzes liegen in der alleinigen Verantwortung des Auftragnehmers.
Für eine vorschriftsmäßige Absicherung von Bearbeitungsbereichen insbesondere gegenüber Dritten ist Sorge zu tragen. Die zum Schutz von Mensch und Objekt entstehenden Erschwernisse, Aufwendungen und Mehraufwendungen gelten als mit dem Einheitspreis abgegolten.
Dem Unternehmer obliegt die Verpflichtung, die Arbeitsstätte nach den geltenden Arbeitsschutz- und Unfallverhütungsvorschriften und nach den allgemein anerkannten sicherheitstechnischen, arbeitsmedizinischen und hygienischen Regeln sowie den sonstigen gesicherten arbeitswissenschaftlichen Erkenntnissen einzurichten und zu betreiben, sowie den in der Arbeitsstätte beschäftigten Arbeitnehmern die Räume und Einrichtungen zur Verfügung zu stellen, die in der Arbeitsstättenverordnung vorgeschrieben sind.
Sollte ein Koordinator für den Sicherheit- und Gesundheitsschutz auf Baustellen nach der Baustellenverordnung beauftragt werden, so bleibt die Verantwortung für die Einhaltung der Sicherheits- und Gesundheitsschutzmaßnahmen allein beim Auftragnehmer.
Alle erforderlichen Aufwendungen zum vorschriftengemäßen Sicherheits- und Gesundheitsschutz sind abzugelten.
Der Auftragnehmer stellt den Bauherrn sowie die örtliche und fachliche Bauleitung ausdrücklich frei von Schadensersatzansprüchen, die er im Zusammenhang mit seinen Leistungen oder Lieferungen zu vertreten hat.
Dem Auftragnehmer obliegt der Schutz seiner Leistungen, auch gegen Wasser-, Frost-, Sturm- und Winterschäden, sowie gegen Beschädigungen, Korrosion und Verschmutzung, Beseitigung von Eis und Schnee, kostenfrei.
Die Verkehrssicherungspflicht obliegt allein dem Unternehmer.
Schutzvorrichtungen zur Gefahrenabwehr sind täglich zu kontrollieren, Mängel sofort zu beseitigen.

Der Auftragnehmer ist verpflichtet, für die Dauer seiner Leistungserbringung aus diesem Vertrag eine Haftpflichtversicherung abzuschließen und zu unterhalten. Der Versicherungsschein ist vor Auftragserteilung dem Auftraggeber vorzulegen.

*Hinweis: Bauleitung und Abstimmungen*
Das Anordnungsrecht als Vertreter des Bauherrn liegt beim Architekten bzw. dessen Bauleitung. Alle zur Ausführung gelangenden Arbeiten müssen mit dem Architekten oder dessen Bauleitung abgestimmt werden. Diese können zur fachlichen Abstimmung das Th. Landesamt für Denkmalpflege und Archäologie, sowie Sonderfachleute heranziehen. Bei evtl. auftretenden Unstimmigkeiten in Bezug auf Anwendungs- und Verarbeitungshinweise hat der Auftragnehmer die Baubauleitung sofort zu informieren, die darauf eine Entscheidung unter Einschaltung der Fachbehörden trifft.

*Hinweis: Bauabschnitte und Änderungen im LV Text*
Die Einzelbeschreibungen und Zusatzinfos werden Bestandteil der Leistungsbeschreibung.
Zeigen sich bei der Ausführung der verschiedenen Arbeiten andere Voraussetzungen, als bisher angenommen, so sind diese bekanntzugeben. Erst nach Zustimmung der Bauleitung dürfen die Arbeiten weitergeführt werden.
Ergeben sich aus Sicht des Auftragnehmers weitere notwendige Arbeiten, so sind diese als Zusatzpositionen aufzuführen und dem Angebot hinzuzufügen (nur EP).
Zusätzliche, nicht im Leistungsverzeichnis vorgesehene Arbeiten dürfen nur nach Maßgabe der allgemeinen Vertragsbestimmungen ausgeführt werden.
Der Auftraggeber behält sich das Recht vor, Mehr- oder Minderleistungen zu den einmal vereinbarten Einzelpreisen zu verlangen.
Der Leistungstext des LV muss in der Urschrift ausgefüllt zurückgegeben werden. Eigene Bezeichnungen oder Bezifferungen sind nicht zulässig.
Die dem LV zugrundegelegten Massen gelten nicht als Bestellgrundlage. Der gesamte Materialbedarf ist gemäß den örtlichen Gegebenheiten zu ermitteln, da sich nach Freilegung einzelner Konstruktionsteile Änderungen in Art und Umfang der geplanten Sanierungsmaßnahmen ergeben können. Die Massen im LV dienen lediglich der Einheitspreisermittlung.
Gemäß Erkenntnisgewinn können Mengenmehrungen entstehen oder Leistungen entfallen.
Mehraufwendungen und Massenüberschreitungen sind im Voraus schriftlich zu begründen und der Bauleitung zu übergeben. Erst nach Prüfung, Zustimmung und Beauftragung durch die Bauleitung dürfen die Arbeiten weitergeführt werden.
Der Auftraggeber behält sich vor, Teilleistungen zu verändern, selbst auszuführen oder gesamte Leistungspositionen aus dem Angebot zu streichen. Dafür erhält der Auftragnehmer keine Ersatzvergütung.
Aufgrund der Besonderheit des Denkmals können sich abweichend von der VOB Leistungsverschiebungen im Rahmen von Mehr-/Mindermengen/Änderungen ergeben.
Die Ausführung der Gesamtleistung ist an die Auskömmlichkeit der zur Verfügung stehenden Mittel gebunden. In einem gemeinsamen Bauanlaufgespräch vor Ort wird der Umfang der auszuführenden Arbeiten festgelegt.
Der Auftragnehmer verpflichtet sich, mit dem Auftraggeber ein kostenloses Rücktrittsrecht wegen Nichtfanzierbarkeit einzelner Leistungen oder der Gesamtmaßnahme abzuschließen, Grundlage bildet die VOB/B §§ 2 und 8.

*Hinweis: VOB*
Die Ausführungen der Teile C und B der VOB in der jeweils gültigen Fassung werden vereinbart.

*Hinweis: Material*
Die Materialkosten verstehen sich einschl. aller Zuschläge, frei Verwendungsstelle. Alle Einheitspreise beinhalten die komplette Leistung nach der Leistungsbeschreibung, einschließlich aller Nebenleistungen, die zur sach- und fachgerechten Durchführung erforderlich sind, sowie inkl. aller Fahrtkosten, Auslösungen und sonstigen Nebenkosten.
Materialpreisentwicklungen, sind in der Kalkulation für die angegebene Ausführungszeit zu berücksichtigen.
Nicht im Angebot erfasste Materialien werden zum ortsüblichen Preis abgerechnet.
Werden vom Auftragnehmer abweichende Produkte angeboten, ist ein Muster einschl. der zugehörigen Datenblätter und Prüfberichte vorzulegen.
Sollte die Gleichwertigkeit zum geforderten Produkt nicht nachgewiesen sein, kann das Angebot nicht gewertet werden.

*Hinweis: Schutzmaßnahmen*
Angrenzende und nicht zu bearbeitende Bauteile sind in geeigneter Form vor Beginn und während der Arbeiten so zu schützen, dass keine Verunreinigungen oder Schäden auftreten können. Ein Staubschutz zu den Räumen außerhalb der Baustelle muss durch den Auftragnehmer gewährleistet werden.
Gleiches gilt für Schutzmaßnahmen, welche an Verarbeitungstechnologien gebunden sind (z.B. Staubschutz, Witterungsschutz, Schutz gegen Niederschlags- und Tauwasser u.dgl.).
Der Auftragnehmer verpflichtet sich, für einen ausreichenden Oberflächen-/Witterungsschutz während der Bauzeit zu sorgen und diesen vor Abnahme nach Abstimmung mit dem Auftraggeber zu beseitigen. In die EP einzukalkulieren sind alle Leistungen, welche unmittelbar (während der täglichen Arbeit) mit dem Schutz vor Witterungseinflüssen zusammenhängen, einschl. tägliches Auf- und Abdecken der zu bearbeitenden Flächen.
Eventuell erforderliche Gerüststellungen sind raum-/und bauteilspezifisch vorzunehmen. Verankerungen sind nur nach Freigabe durch die Bauleitung und den AG zugelassen.

*Hinweis: Musterflächen (falls erforderlich)*
Musterflächen zur Darstellung der verschiedenen Technologien müssen angelegt werden, sofern es laut LV erforderlich ist. Erst nach Abnahme der Musterflächen durch die Bauleitung und den AG kann mit den Maßnahmen begonnen werden.

*Hinweis: Baustrom, Bauwasser und Bautoilette*
Die bauseits vorhandenen Teile der Baustelleneinrichtung befinden sich auf der Schlossanlage Die Baustelleneinrichtung umfasst die Anschlüsse für Baustrom und Wasser. Von hier sind die erforderlichen Anschlüsse per Schlauch bzw. Elektrokabel zur Baustelle zu legen. Dabei ist zu beachten, dass die Leitungswege durch hochwertige Denkmalbereiche führen und dass hier entsprechende Sicherungs- und Schutzmaßnahmen als Nebenleistung dazugehören.
Für die Nutzung Baustrom/Bauwasser wird eine Gebühr von 0,5 % der Schlussrechnungssumme in Abzug gebracht.

*Hinweis: Baustelleneinrichtung, Lager- und Verkehrsflächen*
Ein Baustelleneinrichtungsplan wird vor Beginn der Arbeiten übergeben.
Alle erforderlichen Stell- und Materiallagerflächen müssen innerhalb der Baustelleneinrichtung liegen. Die vom Auftragnehmer zu nutzenden Flächen sind stark eingeschränkt; diese werden gemeinsam mit der Bauleitung und dem AG festgelegt.
Die Gesamtliegenschaft ist öffentlich für Besucher zugänglich. Der direkt am Corps de Logis angrenzende Bereich ist für die Baustelleneinrichtung reserviert

Alle Aufwendungen zur Baustelleneinrichtung sind - wenn nicht anders in den Leistungspositionen beschrieben - in die Einheitspreise des Angebotes einzukalkulieren und damit abgegolten. Zwischenlagerkosten für Baumaterial werden nicht gesondert vergütet.
Bei der Herstellung der BE ist den örtlichen Gegebenheiten Rechnung zu tragen. Das gilt besonders für die Aufstellung geräusch- und platzintensiver Geräte, die so einzuplanen sind, dass sie die Besucher, Nutzer und Anwohner nicht behindern.
Nicht mehr benötigte Teile der BE sind unverzüglich zu entfernen. Nach Abbau der BE sind das dafür benötigte Gelände bzw. die genutzten baulichen Anlagen und Gebäude umgehend in den ursprünglichen Zustand zu versetzen.
Verkehrswege innerhalb des Baugeländes und als Zuwegung zum Gelände sind sorgfältig zu behandeln. Eventuelle Beschädigungen sind sofort anzuzeigen. Kosten zur Schadensregulierung übernimmt der Schadensverursacher selbst.
Desweiteren ist dafür Sorge zu tragen, dass öffentliche Straßen, Wege und Plätze ständig frei zu halten sind.
Sind bei der Ausführung der Arbeiten Verschmutzungen zu erwarten, so gehören  - unbeachtlich der jeweiligen Vergütungsregelung (Nebenleistungen, Besondere Leistungen) - die gewerksüblichen Maßnahmen zur Vermeidung zu den Pflichten des Auftragnehmers, auch wenn diese nicht ausgeschrieben sind. Die Vergütung erfolgt gemäß DIN 18299 ff.
Werden durch Fahrzeuge des Auftragnehmer oder seiner Subunternehmer öffentl. Straßen o. Plätze/Flächen infolge der Bauarbeiten verschmutzt, sind diese unverzüglich im Rahmen der Verkehrssicherheit zu reinigen; diese Arbeit gehört zu den Nebenleistungen.

*Hinweis: Abfallbeseitigung*
Alle Positionen, bei deren Ausführung Schutt u.ä.anfällt, sind so zu kalkulieren, dass Transport zum Container, Transportkosten des Containerfahrzeuges und Kippgebühr im EP enthalten sind.
Die Baustelle ist täglich nach Abschluss der Arbeiten zu säubern und in geordnetem Zustand zu hinterlassen.
Anfallendes Verpackungsmaterial, Verschnitt, Leergebinde, Reste und dgl., sowie anfallender Bauschutt, sind als Eigentum des Auftragnehmers sofort nach den gültigen Umweltschutzbestimmungen zu beseitigen. Die einschlägigen Vorschriften über die Entsorgung von Sonderabfall sind streng einzuhalten.
Farbreste, Reste der Pinselreinigung, Abbeizreste usw. sind nicht in die Entwässerung zu entsorgen! Hierfür ist seitens des Auftragnehmer ein Gebinde im Baustellenbereich bereitzustellen.
Zur Entsorgung von Holzdielen sollen allgemein die Regeln der Altholzverordnung angewendelt werden. Es handelt sich um die Altholzkategorie A II („verleimtes, gestrichenes, beschichtetes, lackiertes oder anderweitig behandeltes Altholz ohne halogenorganische Verbindungen in der Beschichtung und ohne Holzschutzmittel“). Hölzer aus dem Dachstuhl müssen generell nach der Altholzkategorie A IV („mit Holzschutzmitteln behandeltes Altholz, wie Bahnschwellen, Leitungsmasten, Hopfenstangen, Rebpfähle, sowie sonstiges Altholz, das aufgrund seiner Schadstoffbelastung nicht den Altholzkategorien A I, A II oder A III zugeordnet werden kann, ausgenommen PCB-Altholz“) entsorgt werden. Den erforderlichen Regelungen des Arbeitsschutzes ist Rechnung zu tragen.

Jeder Auftragnehmer hat seine Abfälle, Abbruchmassen und Bauschutt selbst zu entsorgen. Die Entsorgung von Abfällen, Abbruchmassen und Bauschutt umfasst die Verwertung entsprechend den Vorschriften und behördlichen Auflagen. Hierbei wird auf die Auflagen des öffentlich-rechtlichen Entsorgungsträgers verwiesen.
Der Entsorgungsnachweis ist auf Verlangen vorzulegen, bei Sonderentsorgung unaufgefordert zu übergeben.
Etwaige Kosten für Sonderentsorgung etc. fallen ebenfalls in die Zuständigkeit des Auftragnehmers. Betreffs der Bauleitung ist eine den Bauvorschriften entsprechende Abstimmung mit dem AG verbindlich. Die Bauleitung ist berechtigt, bei Nichtentsorgung aufgetretene Abfälle nach kurzer Fristsetzung diese auf Kosten des Verursachers zu entsorgen bzw. die Baustelle reinigen zu lassen.

*Hinweis: Beweissicherung*
Vor Aufnahme der Arbeiten ist nach Erfordernis und Angabe der Bauleitung/des Restaurators in einem Beweissicherungsverfahren der Zustand des Baubereiches sowie der angrenzenden Wand- und Fußbodenflächen im Beisein des Vertreters des Auftraggebers und des Auftragnehmers festzuhalten und durch Messung, Fotographien und Niederschrift, die von allen Betroffenen anerkannt sein müssen, zu dokumentieren. Die Dokumentation muss zwingend VOR Beginn der Arbeiten dem Auftraggeber/der Bauleitung übergeben werden.
Beginnt der Auftragnehmer vor einer solchen Beweissicherung mit den Arbeiten und gibt es Streit zum Zustand des Objektes vor Baubeginn, ist der Auftragnehmer für den Zustand im Sinne einer Beweislastumkehr beweisbelastet.
Die Beweissicherung erfolgt als Nebenleistung

*Hinweis: Hinweispflicht und Ausführung*
Der Auftragnehmer hat den bauüberwachenden Architekten auf Unstimmigkeiten oder zu befürchtende Mängel oder Bedenken schriftlich hinzuweisen.
Die Ankündigungspflicht des Auftragnehmers von Mehrkosten ist zu beachten.
Abweichungen von den Ausführungsunterlagen sind nur im Einvernehmen mit dem Auftraggeber zulässig.
Über Arbeiten, die ohne zeichnerische Unterlagen ausgeführt werden, sind vor Beginn derselben vom Auftragnehmer beim Auftraggeber genaue Angaben einzuholen.
Vor Beginn der Arbeiten sind vom Auftragnehmer Werkzeichnungen, Prüfzeugnisse und statische Nachweise, soweit sie gefordert werden, dem Auftraggeber vorzulegen.
Beigefügte Zeichnungen sind keine Ausführungszeichnungen, sondern dienen nur der Einheitspreisbildung.

*Hinweis: Arbeitsabfolge, Termine*
Werkplanung bis März 2026
Einbau ab April 2026
Die Gesamtmaßnahme einschl. Außenanlagen soll im Mai 2026 fertiggestellt werden.

Hinweise zur Ausführung der Bauleistungen im Gebäude bzw. Gebäudeumfeld:
Die baulichen Maßnahmen im denkmalgeschützten Corps de Logis erstrecken sich in kleinteiliger sowie abschnittsweiser Ausführung über mehrere Bereiche unterschiedlicher Geschosse. Mehrfaches An- und Abrücken sowie Unterbrechungen der Bauzeit sind in die EPs einzukalkulieren.

*Hinweis: Erklärung des Auftragnehmers*
Mit der Angebotsabgabe bestätige ich als Auftragnehmer oder evtl. als Arbeitsgemeinschaft rechtsverbindlich, dass die Einheitspreise so kalkuliert sind, dass die Bestimmungen der Bauaufsicht, der Gerüstordnung, des Arbeitsschutzes, der Unfallverhütungsvorschriften der Berufsgenossenschaften eingehalten werden können.
Ich erkläre, dass vom Auftragnehmer im Zuschlagsfall das geforderte Personal eingesetzt wird, welches mit den oben genannten Vorschriften vertraut ist und auch die Gewähr bieten kann diese umzusetzen.
Ich übernehme rechtsverbindlich die Haftung für alle Schäden, die dem Bauherrn, seinen Beauftragten oder einem sonstigen Dritten infolge Nichtbeachtung der Vorschriften durch mich selbst oder durch meine Erfüllungsgehilfen zugefügt werden.
Der Auftragnehmer bestätigt, dass keine wesentlichen Unklarheiten zur Bauausführung bestehen und die o.g. Vorbemerkungen gelesen und verstanden wurden.

### Titel 10 Vorbereitung, Werkplanung, Muster

*Hinweis: Vorbemerkungen*
Die nachfolgend beschriebenen Bauteile sollen im künftigen Besucherbereich von Schloss Schwarzburg errichtet werden. Qualitätsanforderungen wie Objektbereich.
Robuste Auslegung, Langlebigkeit der Materialien und Unempfindlichkeine gegen Temperaturschwankungen sind erforderlich, da die Anlage nur saisonal genutzt wird.

zu verwendende Materialien
Holzwerkstoffe nach Formblatt 248

Furniere als Echtholzfurniere
A-schlicht, Frontqualität mit ausschließlich schlicht sortierten Furnieren. (Erscheinungsbild ähnlich, Sortierung mit relativer Farbgleichheit ),
A-Furniere geschoben
(immer dieselbe Furnierseite „oben“)
beim Beizen ein schönes, einheitliches Farbbild

Anforderungen KVH:
Fichte, PEFC-zertifiziertes KVH®
Konstruktionsvollholz Fichte/Tanne (PCAB/ABAL), NSi
keilgezinkt, 4-seitig gehobelt, Kanten gefast
KD, Holzfeuchte: 15 +/- 3 %, S10, DIN 4074-1, C24M
100% PEFC-zertifiziert

*Hinweis: Standardbesch Muster vorlegen vor Ausführung*
STLB-Bau 2024-04 099
Für die nachstehend beschriebenen Leistungen sind Muster dem AG vor Ausführung zur Genehmigung vorzulegen.

**10.10 Baustelleneinrichtung**
*** Pauschalposition
Das Einrichten, Vorhalten und Abbauen der Baustelleneinrichtung (BE) für sämtliche in den folgenden Leistungspositionen beschriebenen Arbeiten, einschl. aller für die Arbeiten notwendigen Unterkünfte, Maschinen, Geräte, Krane, Werkzeuge sowie deren Aufstellflächen u. dgl., desweiteren:
-Baustellenbeleuchtung,
-Absperrungen, Schutzwände, Behelfsbrücken,
-provisorische Einhausungen,

Bei der Herstellung der BE ist den örtlichen Gegebenheiten Rechnung zu tragen. Das gilt besonders für die Aufstellung geräusch-, Vibrations- /Rotations- und platzintensiver Geräte.

Der AN hat alle zur Sicherung der Baustelle erforderlichen Maßnahmen unter voller eigener Verantwortung zu ergreifen. Er haftet für sämtliche, aus der Unterlassung solcher Maßnahmen dem AG erwachsenen unmittelbaren und mittelbaren Schäden und verpflichtet sich, den AG von allen, gegen diesen etwa erhobenen Ansprüchen, die auf ungenügender Sicherung der Baustelle beruhen, in vollem Umfang freizustellen. Sämtliche in den oben angeführten Vorbemerkungen getroffenen Hinweise/Forderungen gelten ebenso für die Einrichtung/das Betreiben der BE.

Den AG trifft im Verhältnis zu dem AN keinerlei Sicherungspflicht, und zwar unbeschadet der im übrigen vorgehaltenen Bauleistung.

Nach Gesamtfertigstellung ist die Baustelle restlos von Gerüsten, Geräten, Baustoffen, Schutt und Unrat durch Abfuhr oder Umlagerung der Materialien zu säubern. Kommt der AN dieser Pflicht nach Aufforderung innerhalb einer angemessenen Frist nicht nach, wird die Säuberung vom AG auf Kosten des AN veranlasst.

Alle, für die Baudurchführung des AN erforderlichen Ein- und Höhenmessungen, sind vom AN kostenlos durchzuführen. Nivelliergeräte und Messbänder sind während der gesamten Bauzeit zur Durchführung von Kontrollmessungen zur Verfügung der Objektüberwachung zu halten.

Diese Position bezieht sich auf die gesamte Dauer der Bauzeit.
Menge: 1,000 Psch
Kostengruppen nach DIN 276-1 2008: 334

**10.20 Feinaufmaß, Werk- und Montageplanung, Bauzeiten**
*** Pauschalposition
Werk- und Montage -Planung auf Grundlage der
Planunterlagen des AG. und des örtlichen Aufmaß des AN. bis zur eindeutigen Klärung und Freigabe einschließlich
Einarbeitung von Korrekturdurchgängen.

Die Werkplanung muss alle erforderlichen Details enthalten:
- Teeküche Catering
- rückseitige Möblierung hinter Tresen
- Sitzbänke unter Berücksichtigung der Heizungseinbauten
- Lambris/Wandverkleidung

als Papierzeichnung/Plotterausdruck und auf Datenträger,
DVD in den Datenformaten DXF und PDF. Ausdruck farbig..
Erstellen einer Planliste, Angabe Plannummer, Planinhalt,
Maßstab und Bezug auf die jeweiligen Positionen des
Leistungsverzeichnis.
Vorlage der Werk- und Montageplanung spätestens 10
Werktage nach Auftragserteilung, 2 -fach in Papierform und
1- fach digital

incl.
Bauzeitenplan auf Grundlage des Rahmenterminplans des AG erstellen, fortschreiben .
Untergliederung als Sammelvorgänge in
- technische Bearbeitung ( Werk- und Montage - Planung
einschl. Prüf- und Korrekturumläufe, Bemusterungen und
Fertgungszeiten)
- Bauausführung, getrennt nach Einzelleistungen
- Fertigstellung (Abnahmen, Mängelbeseitigung)

Der Bauzeitenplan ist monatlich als Soll-Ist-Vergleich
fortzuschreiben und dem AG. und der Objektüberwachung
vorzulegen.
Menge: 1,000 psch

**10.30 Muster Sitzbank aus Holz**
Muster der Sitzbank aus Folge-Position für Messungen und Prüfungen, aus Mehrschichtplatte DIN EN 13986 und DIN EN 13353, aus Nadelholz, Holzart Fichte
Qualitätsklasse A, für allgemeine Zwecke, Verwendung im Objektbereich, Verwendung im
Trockenbereich, Nutzungsklasse 1 DIN EN 1995-1-1, Plattentyp 3-Schicht-Platte, Dicke der Platte nach Erfordernis, Verleimung, EN 314-1 (Klasse 1) / IF 20, Gesamthöhe Sitzbank 900 mm inkl. Rückenlehne
Sitzbank bestehend aus Sitzfläche, T= 450 mm, Rückenlehne, H = 450 mm, schräg im Winkel von ca. 97 Grad,
oberseitige horizontale Abdeckung im Nackenbereich, B= ca. 10-18 cm,
Verkleidung im Wadenbereich, H= 300 mm, schräg im Winkel von ca. 80 Grad,
Sockelblende, H= 150 mm, durchlaufend, zurückspringend hinter Verkleidung im Wadenbereich ca. 50 mm,

Abwicklungsfläche frontal umlaufend geschlossen, Eckausbildung auf Gehrung ohne sichtbare Stirnkanten, Kanten mit Fase 2 mm, kraftschlüssig befestigt, Befestigung verdeckt auf geeigneter Unterkonstruktion,
unterschiedliche Einzellängen siehe Zeichnung, aneinanderstoßen der Bänke in unterschiedlichen Winkeln, an Bestandwand angepaasst, teilweise dem Wandverlauf in Nischen folgend,
Oberfläche geschliffen, Fichte unbehandelt

inkl. Lüftungsschlitze aus Position 40.30., 40.40., 40.60

Länge bis ca. 1m, Auswahl des Bereichs in Abstimmung mit Architekt/AG
Menge: 1,000 St

**10.40 Muster Polsterung Sitzbank**
Muster der Polsterung aus Position 40.110. für Messungen und Prüfungen, Polsterung von Teilbereichen der Sitzbänke, Verwendung im Objektbereich, Polsterung im Bereich Rücken, Sitzfläche, Kniekehle, gerundeter Abschluss am oberen Rückenbereich sowie im Kniebereich,
Abwicklungslänge ca. 1,00 m, Eckausbildung von Polster und Stoff auf Gehrung für sauberen, durchgängigen Nahtverlauf, ohne Falten und Stauchungen

Polster rutschsicher auf Sitzbank befestigt/aufgelegt, abnehmbar für Reinigungszwecke

Breite des Polsters bis ca. 1,65m, Auswahl des Bereichs in Abstimmung mit Architekt/AG

Polsterung: Schaumstofffüllung Stärke 70 mm, hochwertiger Schaumstoffaufbau für langanhaltende Formstabilität, mittelfest, z.B. Sitzfläche Sandwichaufbau RG 40 und RG 60, Rückenlehne RG 35

Stoff: Stoff dunkel nach Bemusterung (Global Trevira CS Belcasa 551 450 o.gl.),
Scheuertouren mind. 50.000 Martindale,
Brandschutzklasse B1 nach DIN 4102-1 oder EN 1021-1+2, Lichtechtheit mind. Stufe 5

Angebotenes Erzeugnis/Typ:

...........................
vom Bieter einzutragen
Menge: 1,000 St

**10.50 Muster Tresendetails L-förmig**
Muster für Tresen wie nachfolgend beschrieben

Arbeitstresen mit Tür-, Mittel-, Seitenwangen, Rückwand- und Fachbödendetail
Trägermaterial  Dreischicht - Feinspanplatte,  DIN EN 312 P, Dicke 19 mm Brandverhaltensklasse (DIN 4102 / EN 13986) B2 / D-s2, d0, mit Umleimer, Trägermaterial  mit HPL - Decklage, Farbton hell/mittel nach Wahl des AG, Standard- Palette des Herstellers, Glanzgrad matt, Schrankfronten Fichte, nicht astig, unbehandelt als Furnier 2,5 mm,
Möbelcorpi höhenjustierbar, Topf- Scharniere, Stahl vernickelt, 3- fach verstellbar, Öffnungswinkel  min.100° , mit Drehtürdämpfung.

seitlichen Abschluss - Blenden
Bügelgriff
Arbeitsplatte Oberfläche Esche Monocoat,

Größe der Musterteile für die Bewertung der Eck- und Anschlussituationen geeignet
Menge: 1,000 St

### Titel 20 Teeküche Catering

**20.10 Küchenzeile, Türen, Mittel-, Seitenwangen, Rückwände**
*** Pauschalposition
Küchenzeile, Türen, Mittel-, Seitenwangen, Rückwände und Fachböden von Ober-und Unterschränken, Trägermaterial  Dreischicht - Feinspanplatte,  DIN EN 312 P, Dicke 19 mm Brandverhaltensklasse (DIN 4102 / EN 13986) B2 / D-s2, d0, mit Umleimer, Trägermaterial  mit HPL - Decklage, Farbton hell/mittel nach Wahl des AG, Standard- Palette des Herstellers, Glanzgrad matt, Schrankfronten hell/mittel nach Wahl AG,
Möbelcorpi höhenjustierbar, Topf- Scharniere, Stahl vernickelt, 3- fach verstellbar, Öffnungswinkel  min.100° , mit Drehtürdämpfung.
Auflagen auf höhenverstellbaren Metallträgern.
Unterschränke mit höhenverstellbaren Sockelfüßen, frontseitige und seitliche Sockelblenden, h= 100 mm, revisionierbar, mit Dichtlippe, mit Verbindern/ Eckverbindungen.
Schubläden mit Vollauszug, Belastbarkeit 50 kg/m², Korpusschienen mit verdeckten, wälzgelagerten Laufschienen
Selbsteinzug mit integrierter Dämpfung, selbstjustierender Toleranzausgleich, mit Besteckeinsatz.
Ober- und Unterschränke  mit seitlichen Abschluss - Blenden Aufhängung der Oberschränke mit angedübelten Aufhängeschiene, Befestigungsuntergrund Mauerwerk/Natursteinmauerwerk,
Schranktüren und Schubkästen mit Griffen nach Wahl des AG, Edelstahl, Bügelgriff, Länge bis ca. 30 cm,
Arbeitsplatte Gesamtlänge ca. 6589 mm x 639 mm, ummantelte Trägerplatte  aus Spanplatte, Klasse P3, d = 30 mm, mit Edelstahlblech, d = 1,5 mm, Werkstoff- Nr.1.4301, AISI 304 CNS (Lebensmittelecht) nicht magnetisch haftend, Oberfläche K 240 geschliffen, vordere Abkantung 15 mm, mit Umschlag, eingeschweißtes Spülbecken 300 x 450 x 150 mm, mit Abtropffläche, herstellen der Ausschnitte für Becken und Hahnloch, mit Ab- und Überlaufgarnitur, Ablaufgarnitur mit Raumsparrohr, 3 1/2" Korbventil, für Unterschrank 600 mm, einschließlich Herstellung des Ausschnitts im Unterschrank, mit schwenkbarerer Einhebelmischbatterie, Messing, Farbe Chrom, Standmontage, h= mind. 330 mm, Ausladung mind. 220 mm, herstellen des Ausschnitts für Glaskeramik - Kochfeld ca. 370 x 540 mm,
Oberschränke mit flächenbündig eingenuteter LED - Lichtleiste, Gesamtlänge ca. 6589 mm

Unterschrank Abm. B/H/T ohne Sockel 450 mm x 770 mm x 600 mm, mit drei  Schubladen, 1 St
Spülen - Unterschrank mit Drehtür, mit Mülltrennsystem Abm. B/H/T ohne Sockel 450 mm x 770 mm x 600 mm, 1 St
Unterschrank Abm. B/H/T ohne Sockel 450 mm x 770 mm x 600 mm, mit Drehtür und Fachboden, 1 St
Geräte - Unterschrank für Geschirrspüler, Abm. B/H/T ohne Sockel 600 mm x 770 mm x 600 mm, 1 St
Unterschrank Abm. B/H/T ohne Sockel 600 mm x 770 mm x 600 mm, mit Drehtür und Fachboden, 1 St
Eck - Unterschrank Abm. B/H/T ohne Sockel 1280 mm x 770 mm x 600 mm, mit Drehtür und Schwenkauszug, 1 St
Regal mit Fachboden, Breite eingepasst, Abm B/H/T ohne Sockel ca. 311 mm x 770 mm x 600 mm, 2 St
Geräte - Unterschrank für Kühlschrank, mit Drehtür, Abm B/H/T ohne Sockel  600 mm x 770 mm x 600 mm, 1 St
Eck - Unterschrank Abm. B/H/T ohne Sockel 1180 mm x 770 mm x 600 mm, mit Drehtür und Schwenkauszug, 1 St
Oberschrank Abm. B/H/T 450 mm x 600 mm x 350 mm, mit mit Drehtür und zwei Fachböden, mit Unterbauleuchte L= 450 mm, 1 St
Oberschrank, Abm. B/H/T 900 mm x 600 mm x 350 mm, mit  Mittelwange, mit zwei Drehtüren und vier Fachböden, mit Unterbauleuchte L= 900 mm, 1 St
Oberschrank, Abm. B/H/T 1200 mm x 600 mm x 350 mm, mit  Mittelwange, mit zwei Drehtüren und zwei Fachböden, mit Unterbauleuchte L= 1200 mm, 1 St
Oberschrank Abm. B/H/T 600 mm x 600 mm x 350 mm, mit  Drehtür und Fachboden, mit Unterbauleuchte  L= 600 mm, 2 St
Eck - Oberschrank Abm. B/H/T ca. 690 mm x 600 mm x 350 mm, mit Drehtür und Fachboden, mit Unterbauleuchte  L= 350 mm, 2 St
Hängeregal mit Fachboden, Breite eingepasst, Abm. B/H/T ca. 275 mm x 600 mm x 350 mm, mit Unterbauleuchte  L= ca. 300 mm, 2 St
Oberschrank Abm. B/H/T 300 mm x 600 mm x 350 mm, mit  Drehtür und Fachboden, mit Unterbauleuchte  L= 300 mm, 2 St
Oberschrank Abm. B/H/T 500 mm x 600 mm x 350 mm, mit  Drehtür und Fachboden, mit Unterbauleuchte  L= 500 mm, 1 St
Regal, Breite in Nische eingepasst, auf Arbeitsfläche aufstehend, Abm. B/H/T ca. 531 mm x 600 mm x ca. 305 mm, 1 St
Arbeitsplatte U-förmig, bestehend aus folgenden Einzellängen ca. 3830 mm x 639 mm, ca. 1222 x 639 mm, ca. 1537 x 639 mm, an Bestandswände angepasst, ummantelte Trägerplatte, Edelstahlblech d = 1,5 mm, mit Einbeckenspüle 300 x 450 x 150 mm, mit Abtropffläche

incl. aller Blenden (z.B. an Wandanschluss, in Ecken), Maße  nach Erfordernis/Aufmaß

Ausführung im Erdgeschoss, Raum 0.8-2 Catering

Ausführung gemäß Zeichnung
Zeichnung Nr. 5_DT_MÖB_C_SCHW

Lieferung und Montage der Küchenzeile incl. Anschluss der Elektrogeräte, der Unterbauleuchte, der Spüle, des Kochfeldes, einschl. aller Anpass- und Nebenarbeiten, einschl. einmaliger Einweisung der Nutzer.
Menge: 1,000 psch

**20.20 Zulage Anbringung an unebenem Untergrund**
*** Pauschalposition
Zulage für Ausgleichsmaßnahmen zur Anbringung sämtlicher Bauteile der vorbeschriebenen Küchenzeile auf unebenem Untergrund (Boden und Wand)
Menge: 1,000 psch

**20.30 Zulage Schränke/Schubladen grifflos, Push to open**
*** Pauschalposition
Zulage für die Ausführung der Schränke/Schubladen grifflos, Push to go/ Push to open
Menge: 1,000 psch

**20.40 Geschirrspüler, Unterbaugerät**
Geschirrspüler, Einbaugeräträt, vollintegriert, Blendenfarbe  Edelstahl- Optik, Gehäusefarbe weiß,
Technische Daten:
- - Energieeffiziensklasse A++
- - Anzahl Maßgedecke 12
- - Geräuschentwicklung < 55 dB
- - Wasserverbrauch pro Spülgang < 12 L
- - Energieverbrauch < 1,05 kW/h
- - Trocknungseffiziensklase : A
- - Fassungsvermögen: 12  Maßgedecke
- - AquaStop
mit 4 Programmen, Dosierassistent, Wechselspül- . technik, Beladungserkennung, Reinigungs - Automatik,
Gerätemaße B/H/T: ca. 600 mm x 850 mm x 600 mm

Angebotenes Erzeugnis/Typ:

...........................
vom Bieter einzutragen
Menge: 1,000 St

**20.50 Kühlschrank mit Gefrierteil, Unterbaugerät**
Kühlschrank, mit Gefrierteil, Einbaugerät, Farbe Front/ Sockel Stahlblech, weiß, Türanschlag wechselbar, Nutzinhalt Kühlraum, ca. 115 L, 2 Stück Abstellflächen, Sicherheitsglas höhenverstellbar, Obst- und Gemüsebehälter, zwei Innentürbehälter,
Technische Daten:
- - Klimaklasse N
- - Energieeffiziensklasse A++
- - Energieverbrauch geschätzt < 95 kWh/ Jahr
- - Geräuschwert < 40 dB(A)
- - Anschlusswert 90 Watt
Gerätemaße: B/H/T ca. 600 mm x 850 mm x 600 mm

Angebotenes Erzeugnis/Typ:

...........................
vom Bieter einzutragen
Menge: 1,000 St

**20.60 Glaskeramik - Kochfeld, Einbaugerät 2 Kochzonen**
Glaskeramik Kochfeld als robustes, hochleistungsfähiges Einbaugerät mit gehärteter Glaskeramikoberfläche
schnelle Aufheizzeiten (Strahlungsbeheizung)
einfache, fugenlose Reinigung

Glaskeramik - Kochfeld, 2 Kochzonen, Edelstahl - Flachrahmen
- Gerätemaße HxBxT ca. 52 x 370 x 540 mm
- Gesamt-Leistungsaufnahme: 6,6 kW
- Frequenz : 60; 50 Hz
- Spannung : 220-240 V
- min. 12 Leistungsstufen
- Sicherheitsabschaltung
- stufenlose Regelung
- Langlebigkeit
- LED-Betriebsanzeige:
- Timer mit Abschaltfunktion je Kochzone
- Touch - Control-Bedienung
- Digital-Anzeige für Kochstufen

Angebotenes Erzeugnis/Typ:

...........................
vom Bieter einzutragen
Menge: 1,000 St

### Titel 30 Tresen rückseitige Möblierung

**30.10 Arbeitstresen L-förmig**
*** Pauschalposition
Arbeitstresen L-förmig angeordnet

Türen, Mittel-, Seitenwangen, Rückwände und Fachböden von Ober-und Unterschränken, Trägermaterial  Dreischicht - Feinspanplatte,  DIN EN 312 P, Dicke 19 mm Brandverhaltensklasse (DIN 4102 / EN 13986) B2 / D-s2, d0, mit Umleimer, Trägermaterial  mit HPL - Decklage, Farbton hell/mittel nach Wahl des AG, Standard- Palette des Herstellers, Glanzgrad matt, Schrankfronten Fichte, nicht astig, unbehandelt als Furnier 2,5 mm,
Möbelcorpi höhenjustierbar, Topf- Scharniere, Stahl vernickelt, 3- fach verstellbar, Öffnungswinkel  min.100° , mit Drehtürdämpfung.
Auflagen auf höhenverstellbaren Metallträgern.
Unterschränke mit höhenverstellbaren Sockelfüßen, frontseitige und seitliche Sockelblenden, h= 150 mm, revisionierbar, mit Dichtlippe, mit Verbindern/ Eckverbindungen.
Schubläden mit Vollauszug, Belastbarkeit 50 kg/m², Korpusschienen mit verdeckten, wälzgelagerten Laufschienen
Selbsteinzug mit integrierter Dämpfung, selbstjustierender Toleranzausgleich, mit Besteckeinsatz.
Ober- und Unterschränke  mit seitlichen Abschluss - Blenden Aufhängung der Oberschränke mit angedübelten Aufhängeschiene, Befestigungsuntergrund Mauerwerk/Natursteinmauerwerk,
Schranktüren und Schubkästen mit Griffen nach Wahl des AG, Edelstahl, Bügelgriff, Länge ca. 30 cm,
Arbeitsplatte Gesamtlänge ca. 5513 mm x 639 mm, d= 30 mm, Oberfläche Esche Monocoat,
Oberschränke mit flächenbündig eingenuteter LED - Lichtleiste, Gesamtlänge ca. 5513 mm

Schrank, Abm. B/H/T ohne Sockel 1200 mm x 1950 mm x 600 mm, mit Mittelwange, mit zwei Drehtüren und 10 Fachböden, 1 St
Unterschrank Abm. B/H/T ohne Sockel 900 mm x 720 mm x 600 mm, mit drei  Schubladen, 2 St
Regal mit zwei Fachböden, Breite eingepasst, Abm. B/H/T ohne Sockel ca. 202 mm x 720 mm x 600 mm, 1 St
Unterschrank Abm. B/H/T ohne Sockel 800 mm x 720 mm x 600 mm, mit drei  Schubladen, 2 St
Oberschrank Abm. B/H/T 600 mm x 550 mm x 600 mm, mit mit Klapptür und Fachboden, 2 St
Oberschrank Abm. B/H/T 900 mm x 550 mm x 600 mm, mit mit Klapptür und Fachboden, 2 St
Oberschrank Abm. B/H/T 800 mm x 550 mm x 600 mm, mit mit Klapptür und Fachboden, 1 St
Oberschrank Abm. B/H/T 900 mm x 600 mm x 450 mm, mit mit Klapptür und Fachboden, mit Unterbauleuchte  L= 900 mm, 2 St
Oberschrank Abm. B/H/T 800 mm x 600 mm x 450 mm, mit mit Klapptür und Fachboden, mit Unterbauleuchte  L= 800 mm, 1 St
Arbeitsplatte L-förmig, bestehend aus folgenden Einzellängen ca. 2622 mm x 639 mm, ca. 1692 x 639 mm, an Bestandswände und bauseits gestellten gerundeten Tresen, angepasst, Oberfläche Esche Monocoat, d = 30 mm

incl. aller Blenden (z.B. an Wandanschluss, in Ecken), Maße  nach Erfordernis/Aufmaß

Ausführung im Erdgeschoss, Raum 0.8-3 Tresen

Ausführung gemäß Zeichnung
Zeichnung Nr. 5_DT_MÖB_T_SCHW

Lieferung und Montage des Arbeitstresens incl.  Anschluss der Unterbauleuchte einschl. aller Anpass- und Nebenarbeiten, erforderlicher Kabeldurchführungen, einschl. einmaliger Einweisung der Nutzer.
Menge: 1,000 psch

**30.20 Wandbekleidung/Rückwand**
*** Pauschalposition
Wandbekleidung, im Innenbereich, Trägermaterial  Dreischicht - Feinspanplatte,  DIN EN 312 P, Dicke 19 mm Brandverhaltensklasse (DIN 4102 / EN 13986) B2 / D-s2, d0,  Oberfläche Fichte, nicht astig, unbehandelt als Furnier 2,5 mm, verdeckt befestigt, Untergrund Natursteinmauerwerk,
Abmessungen: Länge ca. 2622 mm, Höhe 600 mm
Menge: 1,000 psch

**30.30 Zulage Anbringung an unebenem Untergrund**
*** Pauschalposition
Zulage zur Anbringung der Ober- und Unterschränke der vorbeschriebenen Schränke und der Rückwand an unebenem Untergrund
Menge: 1,000 psch

**30.40 Zulage Schränke/Schubladen grifflos, Push to open**
*** Pauschalposition
Zulage für die Ausführung der Schränke/Schubladen grifflos, Push to go/ Push to open
Menge: 1,000 psch

**30.50 Einpassen Steckdosen /Datendosen in Wandverkleidung D 68 mm**
Herstellen von passgenauen Bohrungen in vorbeschriebene Wandverkleidung/Rückwand zum Einsatz für Standardsteck- und -Datendosen

Bohren für 1-er Dosen im passgenauen Abstand
Durchmesser Bohrung = 68 mm
Achsabstand Bohrungen untereinander = bis 92 mm

Abrechnung 1 Einfachdose =  1 Stck.
Menge: 6,000 St

**30.60 Alu Trittleiter 4-stufig, klappbar, schwarz**
Aluminium Klapptritt mit Handlauf zum Festhalten, schwarz,
4-stufig, Gesamtbreite ca. 46 cm, Breite Trittfläche ca. 32 cm, Gesamthöhe ca. 166 cm, Höhe oberste Ebene ca. 90 cm, zusammenklappbar, integrierte Sicherheitsverriegelung gegen ungewolltes Zusammenklappen,
Traglast 150 kg, TÜV/GS-zertifiziert, gefertigt nach EN 14183-B-4, rutschfeste, gummierte Füße, profilierte Antirutsch-Trittfflächen, Verwendung im Innenbereich
Menge: 1,000 St

### Titel 40 Sitzbänke und Wandverkleidung

**40.10 Sitzbank aus Holz, Holzwerkstoff Einbau über Heizkörper**
Sitzbank aus Holz/Holzwerkstoff, Material und Entflammbarkeit geeignet für den Einbau/Überbau von Elektroheizkörpern
aus Mehrschichtplatte DIN EN 13986 und DIN EN 13353, aus Nadelholz, Holzart Fichte
Qualitätsklasse A, für allgemeine Zwecke, Verwendung im Objektbereich, Verwendung im
Trockenbereich, Nutzungsklasse 1 DIN EN 1995-1-1, Plattentyp 3-Schicht-Platte, Dicke der Platte nach Erfordernis, Verleimung, EN 314-1 (Klasse 1) / IF 20,
Gesamthöhe Sitzbank 900 mm inkl. Rückenlehne

Sitzbank geeignet zur Überbauung von Elektroheizkörpern, Rippenheizrohr IRR (siehe Datenblätter) incl. Schutzeinhausung
Konstruktion Sitzbank in offenem Design zur Sicherstellung der Luftzirkulation. Mindestabstand 200 mm zwischen Heizkörperoberkante und Unterkante Sitzfläche/Dämmplatte. Materialwahl und Ausführung gemäß
Brandschutzanforderungen (Brandschutzklasse B1 (schwer entflammbar) nach DIN 4102-1 bzw. C-s1, d0 nach DIN EN 13501-1.
Zugänglichkeit zur Wartung der Heizung muss gewährleistet sein (separate Position)
Berücksichtigung geeigneter Holzfeuchte, um Rissbildung und Verzug zu minimieren.
Holzarten mit geringem Quell- und Schwindverhalten

Bank entsprechend der Anforderungen für Prüfung nach DIN 66084 P-a (Klassifizierung des Brennverhaltens von Polsterverbünden/Sitzmöbeln).

Sitzbank bestehend aus Sitzfläche, T= 450 mm, Rückenlehne, H = 450 mm, schräg im Winkel von ca. 97 Grad,
oberseitige horizontale Abdeckung im Nackenbereich, B= ca. 10-18 cm,
Verkleidung im Beinbereich, H= 300 mm, schräg im Winkel von ca. 80 Grad,
Sockelblende, H= 150 mm, durchlaufend, zurückspringend hinter Verkleidung im Wadenbereich ca. 50 mm,

Abwicklungsfläche frontal umlaufend geschlossen, Eckausbildung auf Gehrung ohne sichtbare Stirnkanten, Kanten mit Fase 2 mm,
kraftschlüssig befestigt, Befestigung verdeckt auf geeigneter Unterkonstruktion,
unterschiedliche Einzellängen siehe Zeichnung, aneinanderstoßen der Bänke in unterschiedlichen Winkeln, an Bestandwand angepasst, teilweise dem Wandverlauf in Nischen folgend,
Oberfläche geschliffen, Ansichtsfläche Fichte unbehandelt

Fertigung nach Freigabe des Sitzbank - Musters
Ausführung gemäß Zeichnung,
Zeichnungs-Nr 5_DT_MÖB_S_SCHW
Menge: 22,000 m

**40.20 Zulage Sitzbank Ecke**
Zulage zur Vorposition für Eckabschluss raumseitig, inkl. Anpassung an Pfeilerrücksprünge o.ä.
Menge: 8,000 St

**40.30 Zulage Sitzbank Anpassung an Pfeilerrücksprünge bis 200 x 200 mm**
Zulage für die Anpassung Sitzbank im Bereich von Pfeilerrücksprüngen ca. 200 x 200 mm
Abrechnung je Rücksprung
Menge: 7,000 St

**40.40 Zulage Sitzbänke Oberfläche Esche Monocoat**
Zulage für Ausführung der Oberfläche der Sitzbank als Furnier Esche 2,5 mm, mit Beschichtung Monocoat
Menge: 33,000 m2

**40.50 Lüftungschlitz in vertikalem Sitzbanksockel H ca. 130mm**
Zulage für Herstellung von rechteckigen Lüftungsschlitzen in Sitzbanksockel H = ca. 130 mm,
Einzellängen L= ca. 750-1000 mm,
inkl. Hinterlegung mit Streckmetall, Edelstahl,
Materialstärke 1,5 mm, Raute z.B. 20x15,
abnehmbar für Reinigungszwecke, mit Magnethalterung, farbig beschichtet nach Wahl AG, Farbton dunkel
Menge: 8,000 St

**40.60 Lüftungschlitz oberseitig in Sitzbankabdeckung, B bis ca. 100mm**
Zulage für Herstellung von rechteckigen Lüftungsschlitzen in oberseitiger horizontaler Abdeckung,
B bis 100 mm
Einzellängen L= ca. 750 mm,
inkl. Hinterlegung mit Streckmetall, Edelstahl, Materialstärke 1,5 mm, Raute z.B. 20x15, abnehmbar für Reinigungszwecke, mit Magnethalterung, farbig beschichtet nach Wahl AG, Farbton dunkel
Menge: 3,000 St

**40.70 Lüftungschlitz oberseitig in Sitzbankabdeckung, B bis ca. 180mm**
Zulage für Herstellung von rechteckigen Lüftungsschlitzen in oberseitiger horizontaler Abdeckung,
B bis 180 mm
Einzellängen L= ca. 600-1200 mm,
inkl. Hinterlegung mit Streckmetall, Edelstahl, Materialstärke 1,5 mm, Raute z.B. 20x15, abnehmbar für Reinigungszwecke, mit Magnethalterung, farbig beschichtet nach Wahl AG, Farbton dunkel
Menge: 8,000 St

**40.80 Lüftungschlitz trapezförmig B bis ca. 220 mm**
wie vor, jedoch im Bereich der Pfeilerecken,
Breite B= bis ca. 220 mm,
Länge L= bis ca. 320 mm
Geometrie abweichend vom rechten winkel trapezförmig
Menge: 3,000 St

**40.90 Lüftungsschlitze Wadenbereich, Lamellen, H=200mm**
Zulage für Herstellung von Lüftungsschlitzen in Verkleidung Wadenbereich,
H = 200 mm,
Breite Öffnung /Lamelle = 20 /20 mm,
Gesamtlängen der Lamellenstruktur L= ca. 800-1000 mm,
in flächige Verkleidung Wadenbereich eingelassen,
inkl. Hinterlegung mit Streckmetall, Edelstahl, Materialstärke 1,5 mm, Raute z.B. 20x15, abnehmbar für Reinigungszwecke, mit Magnethalterung, farbig beschichtet nach Wahl AG, Farbton dunkel
Menge: 8,000 St

**40.100 Integration und Montage bauseits gelieferte Heizkörper**
Zulage für Integration und Montage von Bauseits gelieferten Heizkörpern (siehe Plan)

incl. Mehraufwand Unterkonstruktion der vorbeschriebenen Sitzbänke an bauseits gestellte Heizkörper anzupassen, Position Heizkörper siehe Plan
Lieferung Heizkörper bauseits
Menge: 4,000 St

**40.110 Integration Steck- und Datendosen**
Integration von Elementen der Elektroinstallation in Sitzbank
Berücksichtigung, dass Kabel und Steckdosen im Bereich der Bank einen Sicherheitsabstand von ca. 15–30 cm zum Heizkörper einhalten, um eine Überhitzung der Isolierung zu vermeiden durch

Einpassen Steckdosen /Datendosen in Sitzbank
Herstellen von passgenauen Bohrungen in vorbeschriebene
Sitzbank zum Einsatz für Standardsteck- und
-Datendosen
Bohren für 1-er Dosen im passgenauen Abstand
Durchmesser Bohrung = 62 mm
Achsabstand Bohrungen untereinander = 92 mm oder größer
Abrechnung 1 Einfachdose = 1 Stck.
Menge: 8,000 St

**40.120 Zulage Revisionsöffnungen Heizungswartung**
Zulage für den Einbau von Revisionsöffnungen für Heizungswartung bzw. -tausch, Reinigung und VDE-Prüfungen in ausreichender Größe,  so dass ein Austausch des Heizkörpers möglich ist.

Größe Heizkörper:
HK Rippenheizrohr mit Verkleidung
Länge 1500 mm x 160 x 200 mm

alternativ
einvah reversible Montage z.B. der Sitzfläche, so dass der Zugang einfach möglich wird.
Klärung durch Werkplanung AN
Menge: 8,000 St

**40.130 Zulage Isolierplatte unter Sitzbank**
Zulage für unterseitige Isolierplatte 250/1000/6 mm Befestigung gem. Herstellervorgabe genagelt/getackert, L = min. 20 mm, min.15 Befestigungspunkte

Die Befestigungspunkt dürfen sich in der Sitzfläche nicht abzeichnen!

Hersteller/Typ Isolierplatte: infera Iso 6/10
oder gleichwertig
Hersteller/Typ Isolierplatte:

............................
vom Bieter einzutragen
Menge: 8,000 St

**40.140 Polsterung**
Polsterung von Teilbereichen vorbeschriebender Sitzbänke, Verwendung im Objektbereich, Polsterung im Bereich Rücken, Sitzfläche, Kniekehle, gerundeter Abschluss am oberen Rückenbereich sowie im Kniebereich,
Abwicklungslänge ca. 1,00 m, Eckausbildung von Polster und Stoff auf Gehrung für sauberen, durchgängigen Nahtverlauf, ohne Falten und Stauchungen

Polster rutschsicher auf Sitzbank befestigt/aufgelegt, abnehmbar für Reinigungszwecke

Polsterung: Schaumstofffüllung Stärke 70 mm, hochwertiger Schaumstoffaufbau für langanhaltende Formstabilität, mittelfest, z.B. Sitzfläche Sandwichaufbau RG 40 und RG 60, Rückenlehne RG 35

Stoff: Stoff dunkel nach Bemusterung (Global Trevira CS Belcasa 551 450 o.gl.), Scheuertouren mind. 50.000 Martindale, Brandschutzklasse B1 nach DIN 4102-1 oder EN 1021-1+2, Lichtechtheit mind. Stufe 5

Angebotenes Erzeugnis/Typ:...........................
  vom Bieter einzutragen
Menge: 5,000 m

**40.150 Lambris/Wandverkleidung/Verkleidung Sitzbänke Stirnseite**
Lambris/ Wandverkleidung aus Holz, auch Verkleidung der Stirnseite der Sitzbänke, aus Mehrschichtplatte DIN EN 13986 und DIN EN 13353, aus Nadelholz, Holzart Fichte, Qualitätsklasse A, für allgemeine Zwecke, Verwendung im Trockenbereich, Nutzungsklasse 1 DIN EN 1995-1-1, Plattentyp 3-Schicht-Platte, Dicke der Platte nach Erfordernis, Verleimung, EN 314-1 (Klasse 1) / IF 20,

Gesamthöhe Lambris/Sitzbankverkleidung ca. 900 mm, Fläche fugenlos, flächig glatt, ohne Profilierung o.ä., Oberseite geschlossen, an Wandverlauf angepasst, Breite Lambris ca. 50 mm, Kantenausführung auf Gehrung,
Geometrie abweichend vom Rechten Winkel
Einzellängen siehe Plan
Menge: 10,000 m

**40.160 Zulage Lambris Eckabschluss**
Zulage zur Vorposition für Eckabschluss raumseitig, inkl. Anpassung an Pfeilerrücksprünge o.ä.
Menge: 7,000 St

**40.170 Zulage Lambris Anpassung an Sitzbank**
Zulage zur Vorposition für Anpassung und Anarbeiten der Wandverkleidung an die Sitzbänke,

z.B. Anpassung der Verkleidung an Kontur der Sitzbänke an Stirnseite oder auf Sitzbank seitlich aufgestellte Lambris

Abrechnung nach Abwicklung der Kanten
Menge: 8,000 m

**40.180 Zulage Anschlüsse Sitzbank/Lambris an unebene Wandflächen**
Zulage zur Anbringung der Ober- und Unterschränke der vorbeschriebenen Schränke und der Rückwand an unebenem Untergrund
mittels Schattenfuge bzw. zurückgesetzter Leiste BxH = bis ca. 20 x 20 mm
Menge: 33,000 m
Kostengruppen nach DIN 276-1 2008: 391

**40.190 Einpassen Steckdosen /Datendosen in Wandverkleidung D 68 mm**
Herstellen von passgenauen Bohrungen in vorbeschriebene Lambris/Wandverkleidung oder Sitzbänke zum Einsatz für Standardsteck- und -Datendosen

Bohren für 1-er Dosen im passgenauen Abstand
Durchmesser Bohrung = 68 mm
Achsabstand Bohrungen untereinander = bis 92 mm

Abrechnung 1 Einfachdose =  1 Stck.

Position in Abstimmung mit Architekt/AG
Menge: 15,000 St

### Titel 50 Dokumentation und Stundenlohnarbeiten

*Hinweis: STUNDENLOHNARBEITEN*
Sämtliche nachfolgend vorgesehenen Stundenlohnarbeiten
dürfen nur auf Anweisung der Bauleitung erfolgen.

Der Verrechnungssatz umfaßt sämtliche Aufwendungen, insbesondere, den tatsächlichen Lohn einschl. Zuschläge und Nebenkosten.

Stundenlohnnachweise sind dem bauüberwachenden Architekten arbeitstäglich in zweifacher Ausfertigung zur Bestätigung vorzulegen. Diese müssen enthalten:

- das Datum
- die Bezeichnung der Baustelle
- die Bezeichnung des Ausführungsortes innerhalb der Baustelle
- die Art der Leistung jedes Mitarbeiters
- die Namen der AK und deren Berufs- bzw. Gehaltsgruppe
- die geleisteten Arbeitsstunden je AK
- die Gerätekenngrößen

**50.10 Maßnahmendokumentation (Text, Foto und Kartierung) 2-fach**
*** Pauschalposition
Zusammenstellung einer Maßnahmendokumentation (Text, Foto und Kartierung, Fotos mit Vor-, Zwischen- und Endzustand) 2-fach.

Alle durchgeführten Arbeiten sind unter Angabe der eingesetzten Materialien und den technischen Merkblättern zu dokumentieren und nachvollziehbar zu beschreiben. Dabei sind den Technischen Datenblättern eindeutig die LB-Positionen sowie das verwendete Produkt zuzuordnen.
Im EP enthalten ist die Erstellung der gesamten Dokumentation der Maßnahmen in:
- Textform sowie fotografisch und zeichnerisch dokumentiert inkl. aller Materialkosten in 2-facher Ausfertigung
- einer digitalen Version der Dokumentation im PDF-Format und Fotos als JPG o. TIF.
Die Ausführung erfolgt nach den Dokumentations-Standards der KSW.
Die Leistung des AN gilt erst nach Vorlage der Dokumentation als abnahmefähig und berechtigt zur Stellung der Schlussrechnung.
Menge: 1,000 psch
Kostengruppen nach DIN 276-1 2008: 391

**50.20 Stundenlohn Vorarbeiter**
Für evtl. erforderliche Arbeiten, die nicht im
Leistungsverzeichnis erfaßt sind und gegen Nachweis
zur Ausführung kommen, werden berechnet für:
Stundenlohn Vorarbeiter
Menge: 10,000 h
Kostengruppen nach DIN 276-1 2008: 391

**50.30 Stundenlohn Facharbeiter**
Für evtl. erforderliche Arbeiten, die nicht im
Leistungsverzeichnis erfaßt sind und gegen Nachweis
zur Ausführung kommen, werden berechnet für:
Stundenlohn Facharbeiter
Menge: 10,000 h
Kostengruppen nach DIN 276-1 2008: 391

**50.40 Stundenlohn Helfer**
Für evtl. erforderliche Arbeiten, die nicht im
Leistungsverzeichnis erfaßt sind und gegen Nachweis
zur Ausführung kommen, werden berechnet für:
Stundenlohn Helfer
Menge: 10,000 h
Kostengruppen nach DIN 276-1 2008: 391
